# Meisbach
Angebotsaufforderung (GAEB 90, DA83)
DV-Nummer: WER-2201
Währung: EUR
Auftraggeber: Wasserverband Eifel-Rur, Eisenbahnstraße 5, 52353 Düren,

## Gewässerausbau Meisbach
Datum: 31.03.26

*Hinweis*
Vorbemerkung Sprachliche Gleichbehandlung

Aus Gründen der besseren Lesbarkeit wird auf die
gleichzeitige Verwendung der Sprachformen männlich,
weiblich und divers (m/w/d) verzichtet.
Sämtliche Personenbezeichnungen gelten gleichermaßen
für alle Geschlechter.

*Hinweis*
Veranlassung:
Der Meisbach dient im Wesentlichen der Vorflut des
Wisselsbachs sowie der Ableitung der
Abschlagsmengen aus dem Regenüberlaufbecken (RÜB)
Judenstatt.
Der Wasserverband Eifel-Rur beabsichtigt einen
Gewässerausbau am Meisbach im Abschnitt von
Gewässer-km 1+300 bis 1+597, um unter anderem die
Schäden zu beheben, die durch das
Hochwasserereignis am 15.07.2021 verursacht wurden.
Der Maßnahmenbereich liegt hinter der Bebauung an der
Aachener Straße (B 57) in Würselen.

Im Rahmen dieser Baumaßnahme sind folgende Arbeiten
vorgesehen:

Freiräumen und freischneiden des Gewässerprofils bis
zu einer Breite von ca. 5 m inkl. Rückbau
des (beschädigten) Betonprofils
Neugestaltung des Auslaufbauwerks im Bereich des
ehemaligen Betonprofils mittels
Wasserbausteinen
Neugestaltung des Gewässerprofils auf einer Länge von
ca. 290 m mit Steinmatratzen und
abschnittsweise mit Steinsäcken
Offenlegung des verrohrten Wisselsbachs im
Mündungsbereich

Ausführungsfristen
Die Baumaßnahmen sind überwiegend außerhalb der
Vegetationsperiode sowie der Reproduktionszeiten
der Tiere durchzuführen. Rodungs- und Fällarbeiten
sind ausschließlich im Zeitraum Anfang Oktober bis
Mitte Februar zulässig.
Für dieses Projekt ist ein Ausführungszeitraum von
Oktober 2026 bis Februar 2027 mit einer
voraussichtlichen Dauer von ca. 3 Monaten vorgesehen.
Der Auftragnehmer hat seinen Bauablauf  einschließlich
Geräte- und Personaleinsatz  so zu planen und
auszuführen, dass die Maßnahme innerhalb der genannten
Ausführungsfristen abgeschlossen wird. Dabei
sind insbesondere die üblichen Witterungsverhältnisse,
die zu Abflüssen in den Meisbach und somit zu
möglichen Baustillständen führen können, von
vornherein zu berücksichtigen (siehe hierzu auch die
Hinweise "Hochwasserkonzept" und "Kampfmittel").
Für Baustillstände infolge von Abflüssen in den
Meisbach wird keine gesonderte Vergütung gewährt, da
diese im Rahmen der Bauablaufplanung zu erwarten und
einzukalkulieren sind.
Baustillstände während der Weihnachts- und
Neujahrszeit sowie infolge von Maschinenstörungen oder
-wartungen sind ebenfalls vom Auftragnehmer
einzuplanen.
Für Baustillstände aufgrund der Kampfmittelsituation
ist eine entsprechende Position in der Ausschreibung
vorgesehen.
Baubeschreibung
0.1 Angaben zur Baustelle

0.1.1
Lage der Baustelle, Umgebungsbedingungen,
Zufahrtsmöglichkeiten und Beschaffenheit der
Zufahrt sowie etwaige Einschränkungen bei ihrer
Benutzung.

Die Flurstücke, auf denen sich der Bach befindet,
gehören der Stadt Würselen. Flurstück 155, auf Flur 26
in
die Gemarkung Würselen ist eine Privatfläche und wird
temporär benutzt.
Die Lage der Maßnahme ist im Plan GEW-ÜLP-A-101
dargestellt.

Der zu bearbeitende Gewässerabschnitt beginnt am RÜB
und endet an der Brücke. Die Brücke ist nicht für
hohe Lasten ausgelegt und soll daher nicht befahren
werden.

Die Pläne GEW-ÜLP-A-101, GEW-LP-A-301 und GEW-LP-A-302
zeigen die Lage der Eingriffsbereiche und
vorgesehene Zuwegung.

Die BE-Fläche ist über die Aachener Straße B57
erreichbar und der Maßnahmenraum ist von der
BE-Fläche über eine zu errichtende Rampe erreichbar.
Das restliche Maßnahmengebiet ist nur über das
Bachbett erreichbar.
Um eine sichere Zufahrt zu BE-Fläche zu gewährleisten
ist eine temporäre Verkehrsführung für die B 57
erforderlich. Die durchschnittliche tägliche
Verkehrsstärke der B 57 am Maßnahmengebiet beträgt laut
Straßen NRW 16.235 KFZ/d, weswegen eine 3-Phasen
Baustellen-LSA erforderlich ist. Straßen.NRW hat
auf die Erforderlichkeit hingewiesen; die Maßnahme ist
mit dem Ordnungsamt Würselen abgestimmt.

0.1.2
Besondere Belastungen aus Immissionen sowie besondere
klimatische oder betriebliche
Bedingungen

Siehe 0.1.10 für Hinweis Abfluss Meisbach.

0.1.3
Art und Lage der baulichen Anlagen, z. B. auch Anzahl
und Höhe der Geschosse.

Der Hühnerstall von Aachener Straße 155 und das
Hallengebäude Aachener Straße 161 bis 165 stehen
sehr nah an der Böschungsoberkante. In den Böschungen
sind Erosionen sichtbar.

0.1.4
Verkehrsverhältnisse auf der Baustelle, insbesondere
Verkehrsbeschränkungen.

Siehe 0.1.1 zur Verkehrssicherung.

0.1.5
Für den Verkehr freizuhaltende Flächen.

Öffentliche Wege im Baustellenumfeld sind freizuhalten.

0.1.6
Art, Lage, Maße und Nutzbarkeit von
Transporteinrichtungen und Transportwegen, z. B.
Montageöffnungen.

- entfällt -

0.1.7
Lage, Art, Anschlusswert und Bedingungen für das
Überlassen von Anschlüssen für Wasser,
Energie und Abwasser.

Vom Auftraggeber können keine Anschlussmöglichkeiten
an Ver- und Entsorgungsleitungen für Wasser,
Schmutzwasser, usw. zur Verfügung gestellt werden.
Die Anschlüsse für Wasser muss der AN im Einvernehmen
mit den zuständigen Versorgungsunternehmen
selbst herstellen.

Die Kosten hierfür, einschließlich des Entgelts für
den Verbrauch, sind in die
Baustelleneinrichtungspositionen einzurechnen. Diese
Regelung gilt auch dann, wenn eine Stromabgabe
aus dem öffentlichen Netz nicht möglich ist und
stromerzeugende Aggregate eingesetzt werden müssen.
Durch den Anlauf von Motoren dürfen keine störenden
Spannungsabsenkungen im Verteilungsnetz
verursacht werden.

Eine Verschmutzung des Bodens und Grundwassers mit
Gefahrenstoffen ist zu vermeiden. Es dürfen keine
wassergefährdenden Stoffe in den Untergrund oder das
Gewässer gelangen können. Treten
wassergefährdende Stoffe aus und ist zu befürchten,
dass diese in den Untergrund oder das Gewässer
gelangen können, so ist dies sofort dem AG und den
Umweltamt mitzuteilen und es sind umgehende
Maßnahmen zu ergreifen (s.
Gewässergefährdungsalarmplan). Für evtl.
Schadenersatzansprüche Dritter
kommt der AN/Verursacher in voller Höhe auf.

0.1.8
Lage und Ausmaß der dem Auftragnehmer für die
Ausführung seiner Leistungen zur Benutzung
oder Mitbenutzung überlassenen Flächen und Räume.

Die vorgesehene Baustelleneinrichtungsfläche ist in
den Lageplänen dargestellt. Sie umfasst ca. 1.000 m².
Auf dieser Fläche befinden sich kleinere Bäume, die zu
schützen sind. Zudem dient die Fläche als Zufahrt
zum Maßnahmengebiet.

Die Baustelleneinrichtungs- und Lagerflächen werden
dem AN für die Dauer der vertraglichen Bauzeit
kostenlos zur Verfügung gestellt. Auf Anordnung des AG
hat der AN bei Bauzeitüberschreitung die o. g.
Flächen zu räumen. Bei selbstverschuldeter
Bauzeitüberschreitung hat der AN die dadurch eventuell
anfallenden Kosten (z.B. Pachten oder dergleichen)
vollständig zu tragen.

Benötigt der AN weitere Lager- und Arbeitsflächen, hat
er diese selbst zu beschaffen; die Kosten hierzu sind
durch die Vertragspreise abgegolten.

0.1.9
Bodenverhältnisse, Baugrund und seine Tragfähigkeit.
Ergebnisse von Bodenuntersuchungen.

Bei den Aushubarbeiten an den beiden Böschungen ist
darauf zu achten, dass die Aushubsohle nicht zu
stark aufgelockert wird. Nach Möglichkeit sollen bei
den Baggerarbeiten Löffel mit einer glatten Schneide
eingesetzt werden. Empfohlen wird, den
arbeitstäglichen Aushubumfang auf die Menge zu
beschränken,
welche noch am selben Tag gesichert werden kann.
Dadurch wird das Risiko einer Auswaschung bzw.
Erosion durch Niederschlagsereignisse und
Hochwasserereignisse minimiert wird. Sollten
Aushubbereiche
nicht unmittelbar wieder gesichert werden können, so
sollten diese Bereiche z.B. durch eine Folie abgedeckt
werden, so dass anfallende Niederschlagswässer
abgeleitet werden können. Ein Übersteilen der
Böschungen ist bei den Aushubarbeiten zu vermeiden. In
den anstehenden Böden sind ungesicherte
Böschungen nicht steiler als 60° herzustellen.

Die Ausführung der Erd- und Gründungsarbeiten erfolgt
unter begleitender Kontrolle durch ein
geotechnisches Fachbüro. Die bodengutachterliche
Begleitung dient insbesondere der Überwachung der im
Gutachten formulierten Empfehlungen zur Bauausführung.
Diese Leistung wird separat durch den
Auftraggeber beauftragt und ist somit kein Teil dieses
Leistungsverzeichnisses. Es ist lediglich zu
berücksichtigen, dass eine baubegleitende Kontrolle
durchgeführt wird.

Drei Altlastenverdachtsflächen grenzen am
Maßnahmengebiet des Meisbaches an.
Die beiden gekennzeichneten Flächen südwestlich werden
im Kataster altlastverdächtige Flächen und
Altlasten der Städteregion Aachen unter "Altablagerung
Aachener Straße II und III" geführt (siehe
GEW-ÜLP-A-101), und auf ein dieser Fläche ist auch die
BE-Fläche vorgesehen. Des Weiteren befindet
sich im Nordosten der Altstandort "Kläranlage Aachener
Straße".

Das Bodengutachten ist den Ausschreibungsunterlagen
als Anlage beigefügt. Nachfolgend werden die
relevanten Informationen aus dem Baugrundgutachten
aufgeführt.
Bei der Probenahme des Bodenmaterials wurde Boden aus
den Schichtbereichen der zu erwartenden
Aushubtiefe (rd. 1,0 m) beprobt. Es handelte sich
dabei um oberbodenartige Böden, Auenlehme und
Bachkiese und -sande in der Bachsohle.

In der Probe "MP Boden A3 (neu)", östlicher Bereich
(Kläranlage), wurde neben einem ebenfalls gering
erhöhten TOC-Gehalt von
1,7 Ma.-% (< Materialwert BM-F0*) ein gering erhöhter
Quecksilber-Gehalt im Feststoff von 0,63 mg/kg
nachgewiesen. Dieser Gehalt überschreitet die
Materialwerte BM-0* bis BM-F2 nach EBV von je 0,6 mg/kg
und hält den Materialwert BM-F3 von 5,0 mg/kg ein.

Die Proben "MP Boden A1 (neu)", westlicher Bereich
(BE-Fläche), und "MP Boden A2 (neu)", mittleren
Bereich, halten mit gering erhöhte TOC-Gehalte von 2,6
Ma.-% und 2,0 Ma.-% den Materialwert BM-F0*
ein. In der Probe "MP Boden A1 (neu)" liegt zudem ein
gering erhöhter Zink-Gehalt von  173 mg/kg im
Feststoff vor (> Materialwert BM-0*). Aufgrund des in
Abschnitt 1 widersprüchlichen Befundes der
Beprobungen im März und Oktober 2023 bei den PAK im
Feststoff wird vorsorglich und im Hinblick auf die
angrenzenden Altlastenverdachtsflächen auch für diesen
Teilabschnitt eine Einstufung des Bodens in die
Materialklasse BM-F3 nach EBV vorgesehen.

Im Vergleich mit den Grenzwerten der Deponieverordnung
werden mit Ausnahme von erhöhten TOC-
Gehalten (1,3  2,7 Ma.-%) bzw. Glühverlusten (3,3  5,0
Ma.-%) bei den drei Proben
"MP Boden A1 (neu)" bis "MP Boden A3 (neu)" jeweils
die Grenzwerte der Deponieklasse DK 0
eingehalten. Hierfür ist jedoch eine
Einzelfallzulassung der zuständigen Behörde
erforderlich. Es ist
anzumerken, dass der pH-Wert (DepV-Analytik) in der
Probe "MP Boden A1 (neu)" mit 8,3 knapp außerhalb
des AT4-Gültigkeitsbereiches (6,8  8,2) liegt.

Der Betonbruch der ehemaligen Betonabflussrinne ist
der Materialklasse RC-1 nach EBV zuzuordnen.

0.1.10
Hydrologische Werte von Grundwasser und Gewässern.
Art, Lage, Abfluss, Abflussvermögen und
Hochwasserverhältnisse von Vorflutern. Ergebnisse von
Wasseranalysen.

Der Abfluss im Meisbach wird maßgeblich durch das
unterdimensionierte Regenüberlaufbecken (RÜB)
Judenstatt beeinflusst.
Das natürliche Einzugsgebiet sowie Einleitungen in den
Meisbach beeinflussen den Abfluss ebenfalls.
Hier ist die Einleitstelle L "Fischteiche" besonders
zu berücksichtigen, da diese auch bei Trockenwetter
Wasser einleiten kann.

Bei der Umsetzung der Maßnahme ist daher grundsätzlich
von einem kleinen, anhaltenden Abfluss im
Meisbach auszugehen. Dieser kann zusätzlich durch
kleinere Regenereignisse, auch vom Vortag, verstärkt
werden.

Bereits bei einer Wassermenge von ca. 0,1 m³/s im
Meisbach treten Fließgeschwindigkeiten von rund 1 m/s
auf.

Regenüberlaufbecken (RÜB) Judenstatt
Das RÜB hat eine abflusswirksame Fläche von 90 ha.
Im Trockenwetterfall durchfließt das Abwasser, vom
Zulauf (DN 2400) kommend, das TB durch die
Rohrdrossel (DN300) in Richtung KA Soers.
Im Niederschlagsfall kommt es durch die Rohrdrossel
zum Rückstau und Überlauf in das im Nebenschluss
liegende RÜB. Die Weiterleitung zur KA Soers erfolgt
nun zeitgleich über die Rohrdrossel (DN300) und die
Entleerungsleitung (DN 300) des RÜB.
Der Überlauf in den Meisbach erfolgt über eine feste
Wehrschwelle mit Tauchwand. Die Drosselung beträgt
0,45 m³/s. Bei stärkeren Regenereignissen füllt sich
das Becken rasch, sodass der Notüberlauf anspringt
und es zu erhöhten Abflüssen in den Meisbach kommt.
Laut den Jahres-Überwachungsberichten für 2022 und
2025 hat das Überlaufbauwerk in den Monaten
Oktober bis Februar etwa drei- bis viermal
abgeschlagen, jeweils mit einer Dauer von 10 Minuten
bis zu 1
Stunde und 30 Minuten. Im Zeitraum von Mai bis August
erfolgt das Abschlagen deutlich häufiger, nämlich
etwa 15 bis 16 Mal.

Abschätzung Abfluss anhand Regenereignisse:
Da keine Korrelation vorliegt, wird anhand folgender
Annahmen grob abgeschätzt, ab wann der RÜB
abschlägt. Der RÜB mit einem Volumen von 2681 m³ ohne
Abzug der Drosselung ist bei 3 mm Regen
komplett gefüllt. Ausgehend von einem Einzugsgebiet
von 90 ha, einem Abflussbeiwert von 1,0, einem
maximalen Drosselabfluss von 0,45 m³/s und der
Annahme, dass der Schmutzwasseranteil (ohne
Regenwasseranteil) über die Leitung des Trockenbeckens
abgedeckt wird, ist der Regenwasserzufluss des
RÜBs gleich groß als der max. gemesserner
Drosserlabfluss von 0,45m³/s bei einem Regenereignis
von ca.
1,8 mm/h (10,8 mm / 6 h × 90 ha = 0,45 m³/s), bezogen
auf ein stündlicher Regenabfluss kommt es bei
einer Regenereignis von 5,8 mm/h (1,8 mm/h + 3mm) zu
ein Abschlag des RÜBs.
Bezogen auf ein natürliches Einzugsgebiet von 30 ha
(zusätzlich zum Einzugsgebiet des RÜB) und einen
Abflussbeiwert von 0,5 ergibt sich aus einem
Regenereignis von ca. 2,2 mm/h ein Abfluss von rund 0,1
m³/s.

Daher sind Regenvorhersagen zu beachten (separate
Position), damit Gegenstände rechtzeitig aus dem
Gewässerquerschnitt entfernt werden können. Siehe
hierzu auch den Hinweistext "Hochwasserkonzept".

0.1.11
Besondere umweltrechtliche Vorschriften.

Der AN hat dafür Sorge zu tragen, dass das eingesetzte
Bauverfahren, die eingesetzte Verfahrenstechnik
und sämtliche Maschinen und Geräte die geltenden
umweltrechtlichen Vorschriften ausnahmslos einhalten.
Eventuell erforderliche zusätzliche Genehmigungen sind
vom AN auf eigene Kosten zu beantragen.

0.1.12
Besondere Vorgaben für die Entsorgung, z. B.
Beschränkungen für die Beseitigung von Abwasser
und Abfall.

Die bei der Baumaßnahme anfallenden verwertbaren
Stoffe, wie Bauschutt, Betonbruch und
Straßenbruchmaterial, sind gemäß §9 KrWG -
Kreislaufwirtschaftsgesetz von nicht verwertbaren
Abfällen
getrennt zu halten und einer geeigneten
Wiederverwertung zuzuführen. Die Abfälle und
Reststoffe sind in
den dafür zugelassenen Anlagen ordnungsgemäß zu
entsorgen. Die Kosten hierfür sind in den
entsprechenden Positionen mit einzurechnen. Es sind
Entsorgungs-/ Verwertungsnachweise zu führen und
der Dokumentation beizufügen, s. Vorbemerkung
"Verwertungs- / Entsorgungsnachweise".

0.1.13
Schutzgebiete oder Schutzzeiten im Bereich der
Baustelle, z. B. wegen Forderungen des Gewässer-,
Boden-, Natur-, Landschafts- oder Immissionsschutzes;
vorliegende Fachgutachten oder
dergleichen.

Der Maßnahmenbereich liegt im Naturschutzgebiet
(GSN-0165). Die umgrenzenden Gebiete, bis auf die
Bebauung, befinden sich im Landschaftsschutzgebiet
(LSG-5102-0003, -0009). Flußabwärts vom
Maßnahmengebiet, GEW-km. 0+000 bis 0+800, fließt der
Meisbach durch ein FFH-Schutzgebiet
(DE-5102-301). In diesem Abschnitt ist der Meisbach
ein geschütztes Biotop (GB-5102-035).

Zu berücksichtigende Vermeidungsmaßnahmen der
ökologischen Untersuchungen sind:
Konzentration der Baumaßnahmen möglichst weitgehend
außerhalb der Vegetationsperiode und
der Reproduktionszeit der Tiere, d.h. Durchführung von
Anfang Oktober bis Mitte Februar
Geeignete Schutzmaßnahmen, zur Vermeidung von Schäden
an Bäumen oder Gehölzbeständen
Wiederherstellung der BE-Fläche nach Beendung der
Bauphase (ggf. Einsaat)
Abräumen von Schnittgut, Totholz und andere Strukturen
auf der BE-Einrichtung

Im Vorfeld wurden durch den AG außerdem
Fledermauskästen angebracht.

0.1.14
Art und Umfang des Schutzes von Bäumen,
Pflanzenbeständen, Vegetationsflächen,
Verkehrsflächen, Bauteilen, Bauwerken, Grenzsteinen
und dergleichen im Bereich der Baustelle.

Im Bereich der Bauwerke ist mit Vorsicht zu arbeiten.

Schutzmaßnahmen der Einrichtungen und Baumbestände im
Bereich der BE-Flächen und Zuwegungen
werden in der Örtlichkeit, in Abstimmung mit dem AG
festgelegt. Hierzu sind Bauzaunelemente
vorgesehen.

Die DIN 18920 ist zu beachten.

0.1.15
Art und Umfang der Regelung und Sicherung des
öffentlichen Verkehrs.

Der Auftraggeber überträgt dem Auftragnehmer die
Verkehrssicherungspflicht für die Zufahrten von
öffentlichen Flächen in Verbindung mit den Bauarbeiten
des AN. Die Kosten für die Verkehrsregelung inkl.
Genehmigungsgebühren werden in gesonderten Positionen
vergütet.

Die Verkehrssicherung ist nach den Vorgaben der
zuständigen Behörde der Stadt Würselen durchzuführen.
Die anzusetzenden Sicherungsmaßnahmen sind in 0.1.1.
beschrieben.

Die Verkehrssicherung hat die Zufahrt zur BE-Fläche zu
erfassen.

Die verkehrsrechtliche Genehmigung ist vom AN zu
beantragen und die Verkehrssicherung gemäß den
behördlichen Vorgaben herzustellen und zu betreiben.

0.1.16
Im Bereich der Baustelle vorhandene Anlagen,
insbesondere Abwasser- und Versorgungsleitungen.

Die vorhandenen Versorgungsleitungen sind in den
Lageplänen dargestellt. Im Bereich des
Auslaufbauwerks des RÜB befinden sich ein
Abwassersammelschacht sowie ein Stromkasten. Bei der
UWB
liegt eine Genehmigungsplanung für eine
Abwasserleitung vor; in den Unterlagen ist eine
DN100-Druckleitung verzeichnet, die den Meisbach
kreuzt. Diese Leitung wurde ebenfalls in den
Lageplänen übernommen.
Im Detailplan GEW-D-A-701 ist dargestellt, dass die
Leitung im Sohlenbereich in einer Tiefe von 0,6 m
unterhalb der Sohle verlegt wurde. Die genaue
Einbautiefe ist jedoch unklar. Die bestehenden
Betonstufe
im Bereich der Leitung ist somit vorsichtig
freizulegen um Beschädigungen zu vermeiden und ggf.
ist eine
Sicherung der Leitung vorzusehen.
Es handelt sich dabei um dieselbe Leitung, die den
Bach quert und im weiteren Verlauf parallel zum
Gewässer verläuft. Im Uferbereich liegt sie zum Teil
offen. Da sie oberhalb der geplanten
Böschungssicherung liegt, ist derzeit nicht
vorgesehen, sie zu überdecken.

Sollten weitere Leitungen vorgefunden werden, ist der
Auftraggeber umgehend zu informieren. Es ist mit
der gebotenen Sorgfalt zu arbeiten.

0.1.17
Bekannte oder vermutete Hindernisse im Bereich der
Baustelle, z. B. Leitungen, Kabel, Dräne,
Kanäle, Bauwerksreste und, soweit bekannt, deren
Eigentümer.

s. 0.1.1, 0.1.3, 0.1.16

0.1.18
Bestätigung, dass die im jeweiligen Bundesland
geltenden Anforderungen zu Erkundungs- und
gegebenenfalls Räumungsmaßnahmen hinsichtlich
Kampfmitteln erfüllt wurden.

Die Baumaßnahme liegt in einem Bereich, der während
des Krieges stark bombardiert wurde. Da in
Teilbereichen Eingriffstiefen von bis zu ca. 1 m
vorgesehen sind, wird eine baubegleitende
Kampfmittelsondierung durchgeführt.
Derzeit befinden sich in dem betroffenen Abschnitt des
Meisbachs große Mengen Geröll, zerstörte
Betonprofile sowie teilweise Bauschutt, die sich
unregelmäßig über das Gelände verteilen und für eine
Kampfmittelsondierung zunächst entfernt werden
müssten. Darüber hinaus ist der Meisbach stellenweise
tief eingeschnitten und stark bewachsen, sodass er
derzeit für Fahrzeuge und Geräte nicht zugänglich ist.
Eine entsprechende Flächenvorbereitung für die
Kampfmittelsondierung wurde daher nicht vorgenommen.
In Abstimmung mit der zuständigen Ordnungsbehörde,
Ordnungsamt der Stadt Würselen, ist daher eine
baubegleitende Kampfmittelsondierung gemäß § 20
SprengG (Kampfmittelbergung) durchzuführen.
Dabei handelt es sich um eine kontinuierliche
Begleitung der Erdarbeiten durch eine entsprechend
qualifizierte Fachkraft, die die Arbeiten vor Ort
überwacht und auf mögliche Kampfmittelhinweise
kontrolliert. Die baubegleitende Kampfmittelsondierung
wird vom AG gestellt.

Der Eingriff in den Baugrund ist sofort einzustellen,
wenn sich ein Verdacht auf das Vorhandensein von
Kampfmitteln ergibt. Alle auf der Baustelle
befindlichen Personen haben diese zu verlassen und auf
weitere
Anweisungen zu warten. Es ist unverzüglich die
Polizei, das Ordnungsamt der Stadt Würselen, der AG und
die örtliche Bauleitung zu informieren.

0.1.19
Gemäß der Baustellenverordnung getroffene Maßnahmen.

- entfällt -

0.1.20
Besondere Anordnungen, Vorschriften und Maßnahmen der
Eigentümer (oder der anderen
Weisungsberechtigten) von Leitungen, Kabeln, Dränen,
Kanälen, Straßen, Wegen, Gewässern,
Gleisen, Zäunen und dergleichen im Bereich der
Baustelle.

- entfällt -

0.1.21
Art und Umfang von Schadstoffbelastungen, z. B. des
Bodens, der Gewässer, der Luft, der Stoffe
und Bauteile; vorliegende Fachgutachten oder
dergleichen.

s. 0.1.9.

0.1.22
Art und Zeit der vom Auftraggeber veranlassten
Vorarbeiten.

- entfällt

0.1.23
Arbeiten anderer Unternehmer auf der Baustelle.

Der Schaltschrank des Abwassersammelschacht soll
versetzt werden, wann dies erfolgt ist nicht bekannt.

0.2 Angaben zur Ausführung

0.2.1
Vorgesehene Arbeitsabschnitte, Arbeitsunterbrechungen
und Arbeitsbeschränkungen nach Art, Ort
und Zeit sowie Abhängigkeit von Leistungen anderer.

Im Rahmen dieser Baumaßnahme sollen:
das Gewässerprofil wird auf einer Länge von 290m bis
zu einer Breite von ca. 5m freigeräumt und
freigeschnitten werden inkl. Rückbau des
(beschädigten) Betonprofils
Das Auslaufbauwerk im Bereich des ehemaligen
Betonprofils mittels Wasserbausteine neugestaltet
werden
Der verrohrte Wisselsbachs im Mündungsbereich
offengelegt werden
Das Gewässerprofil mit Steinmatratzen und
abschnittsweise mit Steinsäcken gesichert werden

Da das Gebiet nur über das Bachbett erreichbar ist und
verhindert werden soll, dass es infolge von
Niederschlagsereignissen zu Auswaschungen bzw. Erosion
des Bodens kommt oder die neue Sohlsicherung
durch Überfahren beschädigt wird, wird die Baumaßnahme
schrittweise in arbeitstäglich umsetzbaren
Abschnitten vom RÜB bis zur Brücke durchgeführt. Zuvor
werden das Maßnahmengebiet bzw. der Bach
freigeschnitten und soweit erforderlich freigeräumt.
Sollten Aushubbereiche nicht unmittelbar wieder
gesichert werden können, so sollten diese Bereiche
z.B. durch eine Folie abgedeckt werden, so dass
anfallende Niederschlagswässer abgeleitet werden
können.

Räum-, Fäll-. und Rodungsarbeiten ausschließlich
zwischen 01.10 und 28.02,
Die Baumaßnahmen sind überwiegend zwischen 01.10 und
28.02 durchzuführen

0.2.2
Besondere Erschwernisse während der Ausführung, z. B.
Arbeiten in Räumen, in denen der Betrieb
weiterläuft, Arbeiten im Bereich von Verkehrswegen
oder bei außergewöhnlichen äußeren
Einflüssen.

Es bestehen Erschwernisse durch die in den
Planunterlagen dargestellten Einschränkungen,
insbesondere
aufgrund der eingeschränkten Zugänglichkeit des
Maßnahmengebiets, der beengten Platzverhältnisse im
Gewässerquerschnitt sowie des vorhandenen Abflusses im
Meisbach.

0.2.3
Vorgaben, die sich aus dem SiGe-Plan gemäß
Baustellenverordnung ergeben.

Entsprechend der Verordnung über Sicherheit und
Gesundheitsschutz auf Baustellen (BaustellV vom
10.06.98 bzw. EG-Richtlinie 92/57/EWG) ist/wird für
die Planung der Ausführung und die Ausführungsphase
vom Bauherrn ein Koordinator bestellt. Dieser erstellt
den gemäß BaustellV für o.g. Bauvorhaben
erforderlichen Sicherheits- und Gesundheitsschutzplan
und eine Baustellenordnung, koordiniert die
Umsetzung der geplanten Schutzmaßnahmen während der
Ausführung und kontrolliert die
ordnungsgemäße Anwendung der Arbeitsverfahren.
Der Sicherheits- und Gesundheitsschutzplan, die
Baustellenordnung und die sich daraus ergebenen
rechtlichen Nachweise sind Bestandteil des Vertrags.
Der SiGe-Plan und die Baustellenordnung nthalten die
projektspezifischen Sicherheitsregeln. Der
Auftragnehmer (AN) verpflichtet sich, während der
Ausführung
der vertragsgegenständlichen Leistung die Vorgaben der
Baustellenordnung sowie alle einschlägigen
Arbeitsschutzvorschriften, geltende
Unfallverhütungsvorschriften zu beachten und
einzuhalten. Er hat diese
Verpflichtung auch auf alle durch ihn am Projekt
Beteiligten mit der Verpflichtung zur Einhaltung und
gegebenenfalls Weiterübertragung zu übertragen. Dies
schließt die durch ihn beauftragten
Nachunternehmer ein.
Zu den Arbeitsschutzunterlagen gehören und sind als
Anlage zum Leistungsverzeichnis beigefügt
Baustellenordnung
Sicherheits- und Gesundheitsschutzplan
Pflichtenhefte Dokumentation und Personal
Standard-Formulare, u.a. Betriebliche Auskunft zum
Arbeitsschutz, Teil A + B + C + D + E
Diverse Aushänge für die Baustelle
Die darin enthaltenen Schutzmaßnahmen, Einrichtungen
und Forderungen sind für einen sicheren
Baubetrieb zu beachten und umzusetzen. Die
Schutzmaßnahmen sind nach der derzeitigen
Bauablaufplanung festgelegt worden. Änderungen, z.B.
aufgrund eines anderen Bauablaufes oder anderer
Bau-/ Arbeitsweise müssen dem SiGe-Koordinator
rechtzeitig bekannt gegeben werden.
Dem SiGeKo sind alle zur Erfüllung seiner Aufgabe
notwendigen Informationen rechtzeitig unaufgefordert
zu übergeben, auch vorausschauend zu
sicherheitsrelevanten Planungen, künftigen und
bestehenden
Unfallgefahren, Gefahrstoffen sowie Unfällen auf der
Baustelle.
Die genannten Arbeitsschutzunterlagen werden im
Auftragsfall Vertragsbestandteil.
Der Auftragnehmer hat vor Beginn der Arbeiten eine
Gefährdungsbeurteilung und deren Dokumentation zu
erstellen und dem Sicherheits- und
Gesundheitsschutzkoordinator vorzulegen.
Die verantwortliche Aufsichtsperson des Auftragnehmers
hat sich vor den ersten Tag des Erscheinens auf
der Baustelle zwecks einer terminlichen Abstimmung der
Baustelleneinweisung mit dem SiGe-Koordinator
des Bauherrn in Verbindung zu setzen. Die
Aufsichtsperson wird über die baustellenspezifischen
Gefahrenbereiche, Sicherheitsregeln sowie
Sanktionierung bei Verstößen unterrichtet.
Die Aufsichtsperson des Auftragnehmers ist für die
gründliche Unterweisung dessen Mitarbeiter zuständig
und verantwortlich. Des Weiteren weist er durch ihn
beauftragte Nachunternehmer ein. Unterweisungen und
Nachunternehmereinweisungen müssen schriftlich
dokumentiert werden.
Dem Schutzziel des Bauherrn folgend treffen sich die
verantwortlichen Aufsichtspersonen der
Auftragnehmer mit dem SiGe-Koordinator nach
Vereinbarung um Sicherheitsbelange untereinander zu
besprechen. Der Auftragnehmer hat dafür zu sorgen,
dass die Beschäftigten über alle Belange der
SiGe-Koordination informiert werden.
Der Auftragnehmer setzt für die Durchführung der
Arbeiten geeignetes und erfahrenes Fachpersonal ein. Er
stellt sicher, dass alle eingesetzten Beschäftigten
die deutschen Arbeits- und Sicherheitsanweisungen
verstehen, sodass diese nachvollzogen und befolgt
werden können. Bei fremdsprachigen Beschäftigten sind
geeignete organisatorische Maßnahmen zu treffen (z.B.
Übersetzungen, Einweisung durch zweisprachige
Vorgesetzte), um das Verständnis sicherzustellen.
Vor dem Einsatz von Sub- und Nachunternehmern muss
eine namentliche Meldung dieser Unternehmen an
den SiGe-Koordinator des Bauherrn erfolgen (Formular
"Betriebliche Auskunft zum Arbeitsschutz"). Bei
Nichteinhaltung dieses Verfahrens ist der Bauherr
berechtigt, die nicht benannten Unternehmen von seinem
Baugrund auszuschließen.
Im Baustellenbereich sind grundsätzlich folgende
persönliche Schutzausrüstungen zu tragen:
hohe Schutzschuhe (S3)
Schutzhelm
Vom Arbeitnehmer grundsätzlich mitzuführen und bei
Erfordernis zu benutzen sind:
Schutzbrille (bei Staub, Funkenflug, etc.)
Gehörschutz (für Lärmbereiche)
Warnweste (für Arbeiten an Verkehrswegen)
Regelungen, die ergänzende persönliche
Schutzausrüstungen erfordern wie Staubfilter,
Gesichtsschilde,
Heißwasserarbeiten usw., bleiben bestehen. Die
Bereitstellung der persönlichen Schutzausrüstung ist
grundsätzlich im Leistungsumfang des Auftragnehmers
enthalten.
Die Arbeitsplätze sind zum Feierabend nach
sicherheitstechnischen Grundsätzen zu bereinigen und
abzusperren. Gefahrenstellen sind mit festen
Absperrvorrichtungen zu sichern. Flatterband darf nur
in
Bereichen geringer Unfallgefahr und auch dann nur
kurzfristig eingesetzt werden. Im Bedarfsfall sind
Absperrschilder und Beleuchtungen aufzustellen. Der
Auftragnehmer hat für die Aufrechterhaltung der
allgemeinen Ordnung auf der Baustelle zu sorgen.
Der Bauherr behält sich das Recht vor, Mitarbeiter des
Auftragnehmers zu überwachen, um sicherzustellen,
dass alle für die Durchführung der Arbeiten
notwendigen Sicherheitsmaßnahmen eingehalten werden.
Die
Hinweise des SiGe-Koordinators sind vom Auftragnehmer
zu beachten und festgestellte Beanstandungen
umgehend zu beseitigen.
Bei Sicherheitsverstößen seitens AN-Personals und/oder
sicherheitstechnischen Mängeln an Werkzeugen
und Maschinen des Auftragnehmers ist der Bauleiter des
Bauherrn berechtigt,
die Einstellung der Arbeiten bis zur Behebung des
Mangels anzuordnen,
zuwiderhandelnde Mitarbeiter von der weiteren
Tätigkeit auszuschließen.
In keinem Fall dürfen aus diesen Anordnungen
entstehende Kosten dem Auftraggeber angelastet werden.
Arbeitssicherheit ist ein gleichrangiges Projektziel
wie Termin, Qualität, Budget und Leistungsfähigkeit.
"Der Auftragnehmer sichert dem Auftraggeber den
Einsatz von erfahrenem Fachpersonal zu. Falls
ausländisches Personal zum Einsatz kommt, sind
ausreichende Kenntnisse der deutschen Sprache
notwendig, damit z.B. Arbeits- und
Sicherheitsanweisungen nachvollzogen werden können."

0.2.4
Art und Umfang von Leistungen zur Unfallverhütung und
zum Gesundheitsschutz für Mitarbeiter
anderer Unternehmen, z. B. trittsichere Abdeckungen.

- entfällt -

0.2.5
Besondere Anforderungen für Arbeiten in kontaminierten
Bereichen, gegebenenfalls besondere
Anordnungen für Schutz- und Sicherheitsmaßnahmen.

s. 0.1.9

0.2.6
Besondere Anforderungen an die Baustelleneinrichtung
und Entsorgungseinrichtungen, z. B.
Behälter für die getrennte Erfassung.

Fahrzeuge und Baumaschinen sowie sonstige Baugeräte
sind gegen Kraftstoff- und Ölverlust zu sichern.
Die eingesetzten Fahrzeuge und Maschinen sind
arbeitstäglich vom AN auf Undichtigkeiten zu
überprüfen.
Zusätzlich werden diese durch den AG und die örtliche
Bauleitung mittels Sichtkontrollen überprüft.
Notwendige Reparaturen sind unverzüglich durchzuführen
bzw. die Fahrzeuge und Maschinen unverzüglich
aus dem Baustellenbereich zu entfernen. Tropfverluste
sind sofort zu beseitigen.
Betriebsstoffe (Kraftstoffe, Schmierstoffe, Öle usw.
aller Art) sind innerhalb der
Baustelleneinrichtungsfläche
zu lagern. Die Betriebsstoffe sind durch geeignete
Maßnahmen (Lagerung in Behältern, Ölwannen o.ä.)
gegen Austritt zu schützen.
Im Baustellenbereich sind nur nicht wassergefährdende,
biologisch abbaubare Schmier- und Hydrauliköle
einzusetzen.
Das Betanken von Fahrzeugen und Geräten ist nur
innerhalb der Baustelleneinrichtungsfläche bzw. auf den
befestigten Flächen zulässig. Beim Betanken ist der
Untergrund so zu sichern, dass keine Betriebsstoffe in
den Untergrund gelangen können.
Der AN hat Sorge dafür zu tragen, dass keine
Baumaterialien oder sonstige wasser- und/oder
bodengefährdenden Stoffe in das Gewässer oder in den
anstehenden Boden gelangen können.
Gefahrenstoffe dürfen nur innerhalb der
Baustelleneinrichtungsfläche gelagert werden.
Es ist ist ein Ölbindemittel auf der Baustelle
vorzuhalten (s. LV-Positionen).

0.2.7
Besondere Anforderungen an das Auf- und Abbauen sowie
Vorhalten von Gerüsten.

- entfällt -

0.2.8
Mitbenutzung fremder Gerüste, Hebezeuge, Aufzüge,
Aufenthalts- und Lagerräume, Einrichtungen
und dergleichen durch den Auftragnehmer.

- entfällt -

0.2.9
Wie lange, für welche Arbeiten und gegebenenfalls für
welche Beanspruchung der Auftragnehmer
Gerüste, Hebezeuge, Aufzüge, Aufenthalts- und
Lagerräume, Einrichtungen und dergleichen für
andere Unternehmer vorzuhalten hat.

- entfällt -

0.2.10
Verwendung oder Mitverwendung von wiederaufbereiteten
(Recycling-)Stoffen.

Die Verwendung von Recyclingstoffen ist nicht
gestattet.

Es dürfen keinerlei wassergefährdende Stoffe
eingebracht werden. Es dürfen keine Stoffe eingebracht
werden, bei denen durch äußere Einwirkungen eine
chemische oder bakteriologische Beeinträchtigung der
Wasserqualität zu besorgen ist.

0.2.11
Anforderungen an wiederaufbereitete (Recycling-)Stoffe
und an nicht genormte Stoffe und Bauteile.

s. 0.2.10

0.2.12
Besondere Anforderungen an Art, Güte und
Umweltverträglichkeit der Stoffe und Bauteile, auch z.
B. an die schnelle biologische Abbaubarkeit von
Hilfsstoffen.

s. 0.2.10.;
Im Baustellenbereich sind nur nicht wassergefährdende,
biologisch abbaubare Schmier- und Hydrauliköle
einzusetzen.

0.2.13
Art und Umfang der vom Auftraggeber verlangten
Eignungs- und Gütenachweise.

Vor Einbau aller Materialien ist durch den AN die
Eignung über Gütenachweis bzw. die Rezeptur oder eine
Unbedenklichkeitsbescheinigung zu erbringen, die dem
AG umgehend vorzulegen ist. Der Einbau der
Materialien darf erst nach Zustimmung des AG erfolgen.
Soweit nicht in den Einzelpositionen beschrieben, hat
der Auftragnehmer auf Verlangen der
Bauüberwachung den Nachweis nach den einschlägigen
technischen Vorschriften und Bestimmungen über
die Eignung sämtlicher zum Einbau gelangenden
Baustoffe auf seine Kosten zu führen und dem
Auftraggeber vorzulegen. Die Wahl eines hierzu
erforderlichen anerkannten Prüfinstitutes bleibt dem
Auftragnehmer überlassen. Der Auftraggeber behält sich
vor, Schadenersatz bzw. zusätzliche Sicherungen
zu fordern, falls die Baustoffe bzw. Bauteile nicht
den technischen Vorschriften und Bestimmungen bzw.
dem LV entsprechen.

0.2.14
Unter welchen Bedingungen auf der Baustelle gewonnene
Stoffe verwendet werden dürfen oder
müssen oder einer anderen Verwertung zuzuführen sind.

- entfällt -

0.2.15
Art, Zusammensetzung und Menge der aus dem Bereich des
Auftraggebers zu entsorgenden Böden,
Stoffe und Bauteile; Art der Verwertung oder bei
Abfall die Entsorgungsanlage; Anforderungen an
die Nachweise über Transporte, Entsorgung und die vom
Auftraggeber zu tragenden
Entsorgungskosten.

s. 0.1.9

Die Verwertung der Materialien erfolgt nach Wahl des
AN.
Der Nachweis der vorschriftsgemäßen Verwertung /
Entsorgung ist dem AG vorzulegen.
Die Verwertungs- / Entsorgungsgebühren werden vom AN
übernommen.

Bei temporärem Einbringen von fremdem Material durch
den AN im Baustellenbereich, ist dieses Material
nach Fertigstellung der Arbeiten auf Kosten des AN zu
entfernen. Dies ist in den Einheitspreis
einzukalkulieren, sofern nicht explizit aufgeführt
wird, dass die Entsorgung gesondert vergütet wird. Bei
Einbringen von Fremdmaterial ist dies dem Auftraggeber
anzuzeigen und abzustimmen.

0.2.16
Art, Anzahl, Menge oder Masse der Stoffe und Bauteile,
die vom Auftraggeber beigestellt werden,
sowie Art, genaue Bezeichnung des Ortes und Zeit ihrer
Übergabe.

- entfällt -

0.2.17
In welchem Umfang der Auftraggeber Abladen, Lagern und
Transport von Stoffen und Bauteilen
übernimmt oder dafür dem Auftragnehmer Geräte oder
Arbeitskräfte zur Verfügung stellt.

- entfällt -

0.2.18
Leistungen für andere Unternehmer.

- entfällt -

0.2.19
Mitwirken beim Einstellen von Anlageteilen und bei der
Inbetriebnahme von Anlagen im
Zusammenwirken mit anderen Beteiligten, z. B. mit dem
Auftragnehmer für die Gebäudeautomation.

- entfällt -

0.2.20
Benutzung von Teilen der Leistung vor der Abnahme.

- entfällt -

0.2.21
Übertragung der Wartung während der Dauer der
Verjährungsfrist für die Mängelansprüche für
maschinelle und elektrotechnische sowie elektronische
Anlagen oder Teile davon, bei denen die
Wartung Einfluss auf die Sicherheit und die
Funktionsfähigkeit hat (vergleiche § 13 Absatz 4
Nummer 2 VOB/B), durch einen besonderen
Wartungsvertrag.

- entfällt -

0.2.22
Abrechnung nach bestimmten Zeichnungen oder Tabellen.

Bauleistungen, deren Aufmaß mit dem Arbeitsfortschritt
unmöglich wird, sind der örtlichen
Bauüberwachung des AG so rechtzeitig bekannt zu geben,
dass vor der Weiterarbeit gemeinsam
aufgemessen werden kann.
Grundsätzlich ist der AG bzw. die Bauüberwachung des
AG zur Ermittlung der Aufmaße einzuladen. Der
AG ist berechtigt, Aufmaße des AN, die ohne vorherige
Einladung des AG durchgeführt werden, nicht
anzuerkennen.

Aufmaße sind eindeutig ihren Ausführungsorten
zuzuordnen. Dazu sind bei Bedarf Lagepläne zu erstellen
und Fotoaufnahmen beizufügen.

Die Zwischen- und Schlussrechnungen einschließlich
aller Abrechnungsunterlagen und der
Abrechnungszeichnungen sind in zweifacher Ausfertigung
analog sowie in digitaler Form (nach Möglichkeit
GAEB-Standard, Datenart d11, sowie mindestens
PDF-Unterlagen/Scans) bei der vom AG vorgegebenen
Rechnungsanschrift einzureichen.
In Abstimmung mit dem AG kann für die
Zwischenrechnungen ein rein digitales
Abrechnungsverfahren
angestrebt werden.

*Hinweis*
Gewässergefährdungsalarmplan
Der Gewässergefährdungsalarmplan ist an einer
geeigneten Stelle dauerhaft und gut sichtbar
anzubringen.
Auf dem Alarmplan sind Unfälle, die eine
Gewässergefährdung zur Folge haben können sowie die
notwendigen Gegenmaßnahmen und die hinzuzuziehenden
bzw. zu unterrichtenden Stellen aufgelistet
Der Alarmplan wird dem AN zur Verfügung gestellt.
Der Alarmplan ist der Unteren Wasserbehörde vor
Baubeginn vorzulegen.

*Hinweis*
Kurzbeschreibung Geräte und Arbeitsablauf durch AN

Im Zuge der Angebotsabgabe ist eine Kurzbeschreibung
des AN zu erstellen.
Diese kann in Form eines Anschreibens beigefügt werden.
Sie soll stichpunktartig, oder in wenigen Sätzen,
getrennt nach den Hauptarbeiten
Räum- und Fällarbeiten
Sohl- und Böschungssicherung
folgendes beschreiben:
den vorgesehenen Geräteeinsatz,
den überschläglich angesetzten Zeitaufwand (Dauer +
Anz. Arbeiter)

*Hinweis*
Vorbemerkung Urkalkulation

Angaben und Vorgaben hinsichtlich der Urkalkulation
sind den Bewerbungsbedingungen des WVER zu
entnehmen.

*Hinweis*
Vorbemerkung Zuwegung, Förderwege und Lagerflächen

Hinweistext für Zuwegungen und Lagerflächen
Die BE-Fläche ist über die Aachener Straße B57
erreichbar und der Maßnahmenraum ist von der
BE-Fläche über eine zu errichtende Rampe erreichbar.
Das restliche Maßnahmengebiet ist nur über das
Bachbett erreichbar. Am weitesten entfernt von dieser
Rampe, in einer Entfernung von ca. 250 m, liegen
der Auslaufbereich des RÜB sowie die Einleitstelle des
Wisselbachs.

Hinweis: Bei allen Positionen sind die genannten
Zuwegungen, Entfernungen und Zwischenlagerflächen zu
berücksichtigen.

*Hinweis*
Hinweis Hilfsstoffe

Alle im Leistungsverzeichnis aufgeführten Leistungen
beinhalten die Lieferung aller notwendigen
Materialien und Hilfsstoffe frei Baustelle,
einschließlich abladen und verteilen, sofern nicht
explizit
besonders erwähnt.
Der Rückbau und die Entsorgung/Verwertung von
Hilfsstoffen wird nicht gesondert vergütet.

*Hinweis*
Bautagesberichte

Der AN ist verpflichtet, täglich Bautagesberichte zu
führen und diese wöchentlich dem AG zu überreichen.
Die Berichte müssen insbesondere folgende
Informationen, leserlich, enthalten:
Angabe der Witterungsverhältnisse.
Angabe der eingesetzten Arbeiter und Maschinen mit
Arbeitszeiten
Ausgeführte Leistungen mit Angabe der Arbeitsstelle
Anordnungen des AG bzw. dessen örtlichen
Bauüberwachung.
Baustellenbesuche des AG bzw. dessen Vertreter
Besondere Vorkommnisse, wie Stillstände, mit Angabe
des Grundes
Fotos des Arbeitfortschritts (digital)

*Hinweis*
Lieferscheine

Der AN hat Lieferscheine für dauerhaft im
Maßnahmenbereich verbleibende Materialien
unaufgefordert
vorzulegen. Sie dienen dem Nachweis der Qualität des
Materials und der Plausibilisierung der
Mengenermittlung.
Die Lieferscheine temporär eingebauter Materialien
sind auf Verlangen des AN vorzulegen.

Lieferscheine müssen mindestens die folgenden Angaben
enthalten:
Name des Herstellers bzw. Lieferwerkes
Empfänger und Baustelle
Datum der Auslieferung bzw. Anlieferung
Materialart, spezifizierte Angaben
Art der Bemessung (Brutto, Tara, Netto bzw. m3, l usw.)
Unterschrift des vereidigten Wiegers bzw. Beauftragten
des Herstellers
Fahrzeug-Nr. des Anlieferers
Unterschrift zur Anerkennung
In Abstimmung mit dem AG können mehrere Lieferscheine
zusammengefasst durch Unterschrift anerkannt
werden, sofern diese durch eindeutige Nummerierung der
entsprechenden unterschriebenen Stellungnahme
zugeordnet werden können. Auch für Materialien, welche
beispielsweise vom Bauhof des AN geliefert
werden, sind entsprechende Lieferscheine zu erstellen.

*Hinweis*
Verwertungs- / Entsorgungsnachweise

Die Verwertung zu verwertender / zu entsorgender
Materialien erfolgt, sofern nicht anders beschrieben,
nach Wahl des AN.
Der Nachweis der vorschriftsgemäßen Verwertung /
Entsorgung ist dem AN vorzulegen. Dazu sind
zusammenfassende, unterschriebene, Erklärungen
möglich. Diese müssen jeweils eindeutig den
entsprechenden Materialien und Zeiträumen zugeordent
werden (s. auch Pos. 01.02.2).

Die Verwertungs- / Entsorgungsgebühren werden, wenn
nicht anders beschrieben, vom AN übernommen.
Der Aufwand zur Erstellung und Dokumentation der
Verwertungs-/ Entsorgungsnachweise ist in die
jeweiligen Einzelpreise einzukalkulieren.

### Titel 01 Vorbereitende & sonstige Maßnahmen

#### Bereich 01.01 Baustelleneinrichtung

**01.01.0010 Baustelle einrichten**
*** Bezugsbeschreibung
Baustelle für die vertragsgemäße Durchführung
sämtlicher Bauleistungen und Anlagen einrichten. Soweit
nicht für bestimmte Leistungen das Einrichten der
Baustelle als besonderer Ansatz im LV enthalten ist,
umfasst die Pauschale die Vergütung der
Baustelleneinrichtung einschl. der Geräte, Gerüste und
dgl. für alle Bauleistungen sämtlicher Abschnitte des
LV. Die Baustelleneinrichtung ist unter Beachtung der
im
Vortext genannten Arbeitssicherheitsbestimmungen sowie
der
Vorgaben aus Sicherheits- und Gesundheitsschutzplan und
Baustellenordnung herzustellen und während der Bauzeit
zu
unterhalten.
Einrichtungsflächen werden nach Lageplan und
Baubeschreibung zur Verfügung gestellt, Zusatzflächen
werden vom AN beschafft. Ver- und Entsorgungseinrichtungen herstellen, für die Dauer der Bauzeit.
Menge: 1,000 psch

**01.01.0020 Baustelleneinrichtung vor- & unterhalten**
*** wie Position 01.01.0010
Vorhalten der gesamten Baustelleneinrichtung und aller
für die
Durchführung der Arbeiten notwendigen Geräte einschl.
aller
Nebenarbeiten für die gesamte Arbeitszeit.
Abrechnung prozentual zur Bauzeit
Menge: 1,000 psch

**01.01.0030 Baustelleneinrichtung räumen**
Baustelle räumen. Soweit nicht für bestimmte Leistungen
das Räumen der Baustelle als besonderer Ansatz
enthalten ist, umfasst die Pauschale die Vergütung der
Baustellenräumung für alle Leistungen sämtlicher
Abschnitte des LV.
Menge: 1,000 psch

**01.01.0040 Reinigungsdienst öffentliche Verkehrsflächen und Wege**
Einrichtung eines Reinigungsdienstes für öffentliche
Verkehrsflächen und private Wirtschaftswege, die unter
Baustellenverkehr liegen.
Der Reinigungsdienst hat während der gesamten Bauzeit
mindestens einmal pro Werktag die durch den
Baustellenverkehr betroffenen Verkehrswege auf
Verschmutzungen hin zu kontrollieren und diese
umgehend zu
beseitigen, nach Erfordernis, insbesondere während der
Erdbewegungen, auch mehrfach. Die Verunreinigungen aus
eigener Bautätigkeit sind aufzunehmen, zu beseitigen
und nicht
an den Straßenrand zu kehren. Die Sinkschächte und
Straßenabläufe der öffentlichen Straßenentwässerung
sind in
den Reinigungsplan mit einzuschließen. Die
Verkehrssicherheit
aller öffentlichen Wege und Straßen ist jederzeit zu
gewährleisten. Gegebenenfalls sind Fahrzeuge vor
Verlassen
der Baustelle zu reinigen.
Menge: 1,000 psch

**01.01.0050 Bauzaun herstellen, vorhalten, rückbauen**
Bauzaun,auf befestigtem und unbefestigtem Untergrund,
aus
Einzelelementen mit verzinktem Stahlrohrrahmen und
Vergitterung, mit Standfüßen,
Zaunoberkante über Oberfläche Gelände 2,00 m, liefern,
aufstellen, vorhalten und räumen,
Vorhaltedauer während der gesamten Bauzeit

Eingezäunte Fläche: BE-Fläche

Abrechnung nach Aufmaß,
70% nach Einrichten,
30% nach Rückbau
Menge: 10,000 m

**01.01.0060 Bauzaun als Baumschutz herstellen, vorhalten, rückbauen**
Bauzaun,auf befestigtem und unbefestigtem Untergrund,
aus
Einzelelementen mit verzinktem Stahlrohrrahmen und
Vergitterung, mit Standfüßen,
Zaunoberkante über Oberfläche Gelände 2,00 m, liefern,
aufstellen, vorhalten und räumen,
Vorhaltedauer während der gesamten Bauzeit

Eingezäunte Fläche: Bäume auf BE-Fläche

Schutzzaun gegen mechanische Schäden an Bäumen, Abstand
3,0 m, Abstand bei Säulenform der Krone 5 m, als
Systemzaun
mit Zaunelementen, herstellen, vorhalten, rückbauen,
Einzelabschnitte, Länge min. 3 m. Die Lage wird
örtlich in
Abstimmung mit dem AG festgelegt.

Abrechnung nach Aufmaß,
70% nach Einrichten,
30% nach Rückbau
Menge: 90,000 m

**01.01.0070 Stammschutz Ummantelung Bohlen Polsterung U bis 1,5m H 2m herstellen, vorhalten, räumen.**
Stammschutz Ummantelung Bohlen Polsterung U bis 1,5m H
2m herstellen, vorhalten, räumen.
Stammschutz durch 40 mm dicken Bohlenmantel einschl.
Polsterung gegen den Baum, Stammumfang in 1m Höhe
gemessen bis 1,5m, Abstand von Stamm mind. 10cm, Höhe
mind. 2m herstellen, vorhalten und räumen
Menge: 6,000 St

**01.01.0080 Stammschutz Ummantelung Bohlen Polsterung U 1,5-2,5m H 2m herstellen, vorhalten, räumen.**
Stammschutz Ummantelung Bohlen Polsterung U bis 0,5m H
2m herstellen, vorhalten, räumen.
Stammschutz durch 40 mm dicken Bohlenmantel einschl.
Polsterung gegen den Baum, Stammumfang in 1m Höhe
gemessen 1,5-2,5m, Abstand von Stamm mind. 10cm, Höhe
mind. 2m herstellen, vorhalten und räumen
Menge: 4,000 St

**01.01.0090 Temporäre Befestigung BE- und Lagerflächen**
Temporäre Befestigung BE- und Lagerfläche nach Wahl AN
erstellen, während der Bauzeit unterhalten und nach
Abschluss
der Arbeiten aufnehmen
ursprünglichen Zustand der Flächen wiederherstellen

Die Ausführung kann wahlweise erfolgen durch:

Verlegen von Stahlfahrplatten/Baggermatratzen (z. B. 3
× 1 m,
Dicke = 2 cm, mit Verzahnung oder Überlappung zur
kraftschlüssigen Verbindung) auf geeigneter, ebener
Fläche.
Die Platten sind gegen Verrutschen zu sichern.

oder

Einbau eines Schottertragschicht-Aufbaus aus
Frostschutzmaterial (z. B. Körnung 0/45 oder 0/56 mm)
lagenweise eingebaut, verdichtet und profiliert gemäß
ZTV
E-StB. Mindestdicke nach Anforderung des Baugrundes und
der Belastung. Aufbau auf Geotextil GRK4.

Leistungsumfang:
Lieferung und Einbau der Materialien
Herstellung des Untergrundes
Vorhalten der Temporäre Befestigung
Rückbau und Abtransport nach Bauende
wiederherstellen der Flächen mittels Einsaat
Regiomischung
inkl. fachgerechter Bodenvorbereitung

BE-und Lagerfläche (rd. 1200 m²), Eine Fläche von rd.
200 m²
wird für Baumschutz ausgespart.

Abrechnung nach Aufmaß

Abrechnung: 50% nach Herstellung,
30% Vorhalten entsprechend Baufortschritt
20% nach Rückbau und Wiederherstellung der Flächen
Menge: 1000,000 m²

**01.01.0100 Zaun im Zufahrtsbereich zurückbauen, seitlich lagern, wieder aufbauen**
Zaun im Zufahrtsbereich (südwestliche Seite der
BE-Fläche)
für die Bauzeit temporär zurückbauen, seitlich lagern
und nach
Abschluss der Arbeiten wieder herstellen.
Das erste Teilstück (ca. 2 m) besteht aus einem
Bauzaunelement, anschließend folgen Pfosten mit
flexiblen
Maschendrahtzaun und starkem Bewuchs aus Sträuchern und
Rankpflanzen.
Die Länge des temporär zurückzubauenden Zaunabschnitts
ist
von der ausführenden Firma in Abhängigkeit von den
einzusetzenden Fahrzeugen festzulegen.

Abrechnung: 40% nach Rückbau,
60% nach Wiederherstellung
Menge: 1,000 psch

**01.01.0110 Rampe von BE-Fläche ins Bachbett herstellen, vorhalten und räumen**
Herstellen, vorhalten, rückbauen, inkl.
Wiederherstellen der
Beanspruchten Flächen,
Einer temporären Rampe als Zufahrt in den Meisbach.
Ausgelegt auf die vom AN vorgesehenen Baugeräte, zur
Durchführung der erforderlichen Arbeiten im Meisbach

Differenzhöhe BE-Fläche zu Bachbett: rd. 3 m.
Neigung Böschung 1:1-1,5

Rampe von BE-Fläche ins Bachbett herstellen und räumen,
B 3m, zu überwindende Höhendifferenz ca. 3m,

Abrechnung: 50% nach Herstellung,
30% Vorhalten entsprechend Baufortschritt
20% nach Rückbau und Wiederherstellung der Flächen
Menge: 1,000 psch

**01.01.0120 Bachbett für die Befahrung vorbereiten, vorhalten**
Das Bachbett ist über eine Länge von ca. 280 m für die
Befahrung mit Kleingeräten (Arbeitsbreite ca. 2 m)
vorzubereiten. Hierzu sind insbesondere vorhandene
Hindernisse wie ein Höhensprung von ca. 0,8 m,
Auskolkungen
in der Sohle sowie Betonrückstände zu beseitigen,
soweit dies
für die sichere Befahrung erforderlich ist.
Der Rückbau von Beton sowie die Beseitigung
umgestürzter
Bäume sind in den Positionen der Bereiche 02.01
"Fällarbeiten"
und 02.02 "Abbruch und Rückbau" zu berücksichtigt.

Die Befahrbarkeit des Bachbettes ist während der
gesamten
Bauzeit vorzuhalten. Durch den Abfluss im Meisbach
können
sich Veränderungen ergeben; in diesem Fall ist die
Befahrbarkeit ggf. erneut herzustellen. Der hierfür
erforderliche
Aufwand ist in der Kalkulation zu berücksichtigen.

Für die Herstellung und Wiederherstellung der
Befahrbarkeit
können die im Rahmen der Pos. 03.02.0060 zu liefernden
Wasserbausteine verwendet werden. Etwaig darüber hinaus
notwendige Materialien sind im Einheitspreis dieser
Position zu
berücksichtigen.
Menge: 1,000 psch

#### Bereich 01.02 Verkehrssicherung

*Hinweis*
Der AN übernimmt für den gesamten Baustellenbereich
(einschl. Zufahrten) vom Tage des Baubeginns bis zur
Abnahme die Verkehrssicherungspflicht. Dazu gehört das
Einholen der erforderlichen Genehmigung bei der
zuständigen
Straßenverkehrsbehörde. Die Anträge zur Genehmigung von
Arbeitsstellen im Straßenraum müssen gemäß Vorgaben der
Behörden gegliedert sein.
Die Qualifikation des zu benennenden Verantwortlichen
für die
Sicherungsarbeiten an Arbeitsstellen an Straßen gemäß
dem
'Merkblatt über Rahmenbedingungen für erforderliche
Fachkenntnisse zur Verkehrssicherung von
Arbeitsstellen an
Straßen (MVAS 1999) ist bei Angebotsabgabe
nachzuweisen.
Die Qualifikation muss gültig sein. Der Auftraggeber
behält sich
vor, bei Fehlen eines solchen Nachweises das Angebot
von der
Wertung auszuschließen.
Der AN hat die zur Sicherung der Baustelle
erforderlichen
Einrichtungen gemäß der Straßenverkehrsordnung, wie
z.B.
Absperrungen, Beschilderungen und Beleuchtung der
Baustelle, in ausreichender Anzahl vorzuhalten,
aufzustellen
und zu unterhalten.
Vorhandene Verkehrszeichen, Straßennamenschilder oder
sonstige für die Verkehrssicherheit notwendigen
Einrichtungen
dürfen, falls für die Bauausführung unumgänglich, nur
in
Abstimmung mit dem AG bzw. der zuständigen Behörde
abgebaut werden.
Der AN verpflichtet sich, die Verkehrssicherungen
täglich zu
kontrollieren, eventuelle Unfallgefahren unverzüglich
zu
beseitigen und die Beeinträchtigung des Straßenverkehrs
grundsätzlich so gering wie möglich zu halten.
Überlässt der AN die Durchführung der
Sicherungsmaßnahmen
seinen Erfüllungsgehilfen, so ist er oder sein
verantwortlicher
Stellvertreter verpflichtet, sich durch ausreichende
Kontrollen
von der ordnungsgemäßen und den einschlägigen
Vorschriften
entsprechenden Ausführung selbst zu überzeugen.
Kosten, welche aus den Erläuterungen und beschriebenen
Forderungen entstehen, sind die Einheitspreise
einzukalkulieren.

**01.02.0010 Verkehrsführung beantragen, aufstellen**
Der Auftragnehmer hat im Rahmen seiner Leistung die
Planung und Beantragung der erforderlichen
Verkehrsregelungs- und Verkehrssicherungsmaßnahmen für
die gesamte Bauzeit durchzuführen. Hierzu zählt
insbesondere
die Ausarbeitung der Verkehrsführungspläne,
einschließlich
eventuell erforderlicher Fahrspurverschwenkungen,
Lichtsignalanlagen, amtlicher Verkehrszeichen nach StVO
sowie temporärer Fahrbahnmarkierungen.

Die Planung ist mit dem Auftraggeber und der
zuständigen
Straßenverkehrsbehörde rechtzeitig abzustimmen. Auf
Grundlage der abgestimmten Pläne hat der Auftragnehmer
spätestens eine Woche vor Beginn der Bauarbeiten sowie
bei
jeder wesentlichen Änderung der Verkehrsführung die
erforderlichen verkehrsrechtlichen Anordnungen und
Genehmigungen bei der zuständigen Behörde einzuholen.

Die Anträge sind entsprechend den Vorgaben der Behörden
aufzubereiten und einzureichen. Eine Kopie der
verkehrsrechtlichen Genehmigung ist dem Auftraggeber
unaufgefordert vorzulegen.

Die Kosten für Planung, Abstimmung, Antragstellung und
behördliche Genehmigungen sind im Einheitspreis
enthalten.
Menge: 1,000 psch

**01.02.0020 Transp. Lichtsignalanlage aufbauen abbauen Einmündungsanlage manuelle automat.Steuerung**
Transportable Lichtsignalanlage, temporär, aufbauen und
abbauen, für Einmündungsanlage, Durchmesser 200 mm, mit
manueller und automatischer Steuerung,
Lichtsignalanlagen für
kreuzende Verkehrsströme mit Signalsicherungen der
feindlichen Verkehrsströme DIN EN 50556 (VDE
0832-100), TL
Transportable Lichtsignalanlagen, Programmierung wird
gesondert vergütet in Position 01.02.0030,
Stromversorgung
230 V.

Erforderliche Fahrbahnmarkierungen (z. B. Haltelinien
oder
Leitmarkierungen), sofern gemäß verkehrsrechtlicher
Anordnung notwendig, sind mitzuliefern, fachgerecht
herzustellen und nach Bauende zurückzubauen.
Menge: 1,000 St

**01.02.0030 Programmierung LSA**
Programmierung der Lichtsignalanlage auf Grundlage der
Genehmigungsplanung.
Menge: 1,000 St

**01.02.0040 Transp. Lichtsignalanlage instand halten und vorhalten Einmündungsanlage, manuelle automat.Steuerung**
Transportable Lichtsignalanlage, temporär, instand
halten und
vorhalten, für Einmündungsanlage,
Durchmesser 200 mm, mit manueller und automatischer
Steuerung, Lichtsignalanlagen für kreuzende
Verkehrsströme
mit Signalsicherungen der feindlichen Verkehrsströme
DIN EN
50556 (VDE 0832-100) Typ D, TL Transportable
Lichtsignalanlagen, Programmierung wird gesondert
vergütet in
Position 01.02.0030, Stromversorgung 230 V,
Menge: 12,000 Wo

**01.02.0050 Gebots-,Verbots- und Hinweisschilder liefern, unterhalten**
Gebots-,Verbots- und Hinweisschilder nach StVO
für die Regelung des Verkehrs anliefern, aufstellen,
vorhalten, unterhalten und nach Aufhebung der
Maßnahme abbauen und abfahren, einschließlich
der erforderlichen Beleuchtung dieser Schilder.
Menge: 8,000 St

#### Bereich 01.03 Sonstiges

**01.03.0010 Vermessung**
Die Flächen sind nach Abschluss der Baumaßnahme
vermessungstechnisch aufzunehmen.

Die Vermessung dient der Erfolgskontrolle der
Baumaßnahme
und der Erstellung von Bestandsplänen.

Das Vorliegen der Vermessung ist eine Voraussetzung zur
Abnahme der Bauleistung.

Das gesicherte Bachbett ist zu erfassen und die
anschließende
Böschung bis ca. 2 m Entfernung.
Bei regelmäßigen Abschnitten können Querprofile in
einem
Abstand von rd. 10 m aufgenommen werden.

In der Vermessung müssen, neben regelmäßigen Sohlhöhen,
die Böschungskanten erfasst werden. Die Art und Lage
der
Befestigung sowie Besonderheiten der Bauausführung
sind in
der Vermessung zu berücksichtigen und vollständig
aufzunehmen.

Eine Aufnahme der umliegenden Flächen ist nicht
vorgesehen.

Vermessung im Koordinatensystem:
ETRS89/UTM Zone 32N,
Höhenbezug DHHN2016

Es sind die Vermessungspunkte mit Codeliste sowie die
Vermessungspunkte als digitale Datei im .dxf oder .dwg
Format
zu übergeben. Nacharbeiten in Folge fehlerhafter
Vermessungen nach Prüfung der Unterlagen werden nicht
zusätzlich vergütet.

Abrechnung nach Freigabe der Vermessungsunterlagen.
Bei Vermessung in Teilabschnitten Abrechnung prozentual
nach erfasstem Flächenanteil.
Menge: 1,000 psch

**01.03.0020 Bestandsplan**
Bestansplan erstellen anhand der Vermessung Position
01.03.0010.
Menge: 1,000 psch

**01.03.0030 Niederschlagsdaten beobachten**
Die Niederschlagsvorhersage für Würselen einmal
täglich für
die gesamte Bauzeit ablesen.
Die Ablesung kann über folgenden Internetlink erfolgen

https://14-tage-wettervorhersage.de/wetter/wuerselen/st
uendli
h/174549/

einschl. protokolieren
Übergabe täglich an AG
Menge: 1,000 psch

**01.03.0040 Beweissicherung**
Vor Beginn der Arbeiten und nach Abschluss der
Arbeiten ist
jeweils eine Beweissicherung durchzuführen. Die
Beweissicherung bildet die Grundlage in der Bewertung
von
Schäden und Haftungsansprüchen.

Beweissicherung vor Baubeginn an bestehenden Auf- und
Einbauten im Baufeld sowie an nachbarschaftlichen
Grundstücken, Objekten, Straßen und Wegen, welche im
Auswirkungs- bzw. Einwirkungsbereich der Baustelle
liegen,
mittels fotografischen Aufnahmen, Aufzeichnungen und
dergleichen, vollständig und unzweifelhaft durchführen.

Optische Feststellungen des Bestandszustands im
sichtbaren
Aussenbereich.

Die Dokumentation des vorhandenen Zustandes im Bestand
ist
dem AG als digitale Datei (z.B pdf), oder in geordneter
Ordnerstruktur mit eindeutiger Bezeichnung der jeweils
erfassten Bereiche, mit begleitendem verantwortlich
unterzeichnetem Anschreiben zu übergeben.
Die erste Beweissicherung ist vor Baubeginn
vorzulegen, die
Schlussbeweissicherung ist spätestens mit der
Schlussrechnung vorzulegen.

Abrechnung:
50% für die Beweissicherung vor Baubeginn,
50% für die Schlussbeweissicherung
Menge: 1,000 psch

**01.03.0050 Dokumentation analog und digital**
Zusammenstellung sämtlicher Bestands- und
Abrechungsunterlagen in geordneter analoger und
digitaler
Form (z.B. lesbare PDF-Scans).
Zusammenstellung analog in Ordner; digital in
geeigneter
Ordnerstruktur mit Benennung der Unterordner und
Dateien,
Übergabe an AG auf Speichermedium.

Die zu erfassenden Unterlagen beinhalten u.A.:
Lieferscheine, mit dazugehörigen Übersichtslisten und
ggf
Zertifikaten
Entsorgungs- und Verwertungsnachweise, mit
dazugehörigen Übersichtslisten und unterschriebenen
Annahmeerklärungen, Verwertungsnachweisen und ggf.
Wiegenoten
Aufmaßblätter (analog und digital als Scan),
Bautagesberichte AN,
Beweissicherung AN,
Bauzeitenpläne,
Baustelleneinrichtungspläne
Probenahmeprotokolle und -analysen, Prüfberichte (bei
Bedarf)
Dokumentation Kampfmittelbegleitung
Wetteraufzeichnungen

Abrechnung mit Abgabe sämtlicher Unterlagen zur
Schlussrechnung.

Die Dokumentation ist spätestens mit der Stellung der
Schlussrechnung zu übergeben.
Der AG behält sich vor, bei einer mangelhaften
Dokumentation
die Prüfung der Schlussrechnung so lange
zurückzustellen, bis
entsprechende Nachbesserungen erfolgt sind.
Prüffristen starten ab dem Zeitpunkt zu dem die
Nachbesserungen erfolgt und anerkannt worden sind.
Menge: 1,000 psch

**01.03.0060 Bauzeitenplan aufstellen, fortschreiben**
Der AN hat einen Bauzeitenplan aufzustellen,
für einen Bauablauf nach Wahl des AN unter
Berücksichtigung
der Vorgaben des AG und unter Einhaltung der in den
Ausschreibungsunterlagen angegebenen Randbedingungen.

Der Bauzeitenplan umfasst mindestens, neben Baubeginn
und
Baufertigstellung, die wesentlichen Teilleistungen und
Meilensteine.

Die Darstellung kann graphisch oder textlich in
Tabellenform
erfolgen.

Der erste Bauzeitenplan ist dem AG spätestens 14 Tage
nach
der Beauftragung zur Freigabe vorzulegen.

Entsprechend dem Bauablauf und nach Angaben des AG,
mindestens aber monatlich, fortschreiben.
Fortschreibung mit Darstellung Soll - Ist

Ablieferung des fortgeschriebenen Bauzeitenplanes im
PDF
Format.

40% nach Abgabe Bauzeitenplans,
restlichen 60% prozentual zum Baufortschritt nach
Bauzeit.
Menge: 1,000 psch

**01.03.0070 Baustelleneinrichtungsplan aufstellen**
Baustelleneinrichtungsplan aufstellen, und bei Bedarf
fortschreiben.
Ablieferung 1-fach im PDF-Format.

Der AN hat einen Baustelleneinrichtungsplan zu
erstellen, der
die Anordnung der Baustelleneinrichtung darstellt
(Verfahrenstechnik, Leitungsverlauf, Lagerflächen,
Gerätestellplätze, Baucontainer, WC, Bauzaun usw.)

Der Baustelleneinrichtungsplan wird vom AG geprüft und
freigegeben. Der Baustelleneinrichtungsplan ist
spätestens 2
Wochen vor Baubeginn vorzulegen. Fortschreibungen des
Baustelleneinrichtungsplans sind nach Bedarf
vorzunehmen.

Vergütung:
40% nach Abgabe Baustelleneinrichtungsplan,
restlichen 60% prozentual zum Baufortschritt nach
Bauzeit.
Menge: 1,000 psch

**01.03.0080 Ölbindemittel liefern und lagern**
Ölbindemittel liefern und auf der BE-Fläche lagern,
Bindemittel
müssen auch auf Wasserflächen wirksam sein.

Bedingung: Material und Menge muss mindestens 500 l
Mineralöle oder deren Produkte binden
Menge: 500,000 kg

**01.03.0090 Behälter bereitstellen, Deckel abschließbar 5-7m³, Bau-Abbruchabfall, Bodenaushub**
Behälter bereitstellen, vorhalten und umsetzen im Zuge
der
Bauabwicklung, mit Deckel, abschließbar, Größe über 5
bis 7
m³, Bau- und Abbruchabfall, Bodenaushub,
Abfallschlüssel
nach AVV (Abfallverzeichnis-Verordnung) 130899*
ölhaltige
Schlämme aus Betriebsvorgängen und Instandhaltung,
gemischt, brennbar, schadstoffbelastet,
Menge: 1,000 St

**01.03.0100 Abfall gefährlich AVV130899* TOC LKW AN transp. entsorgen Entsorg.-geb. AN**
Ölabfälle a. n. g.,
gefährlich, Abfallschlüssel nach AVV
(Abfallverzeichnis-Verordnung) 130899* Abfälle a. n.
g.,
schadstoffbelastet, Schadstoff TOC TRGS 524,
in Behälter auf Baustelle lagernd, mit LKW des AN
transportieren, max. Gesamtgewicht ohne Beschränkung,
Behältergröße über 5 bis 7 m3, zum Lager/zur Anlage
nach
Wahl des AN,

Entsorgungsnachweis gemäß Nachweisverordnung ist
erforderlich, die Entsorgungsgebühren werden vom AN
übernommen.
Menge: 500,000 kg

### Titel 02 Fäll- und Rückbauarbeiten

#### Bereich 02.01 Fällarbeiten

**02.01.0010 Mähen Gras-Kraut-Aufwuchs Wuchs-H bis 100cm Schnitt-H 10cm 1Schnitt Schnittgut verwerten**
Mähen von Gras-Kraut-Aufwuchs, Wuchshöhe bis 100 cm,
Schnitthöhe 10 cm, ein Schnitt,
Im Einheitspreis sind alle Transport- und
Schredderkosten
sowie Verwertungskosten mit zuerfassen.
Menge: 1200,000 m²

**02.01.0020 Baugelände abräumen Aufwuchs und Stämme Durchm. bis 10cm H bis 500cm Räumgut auf LKW laden, abfahren, entsorgen**
Baugelände abräumen, von Aufwuchs, Stammdurchmesser bis
10 cm, in Teilflächen, Bewuchshöhe bis 500 cm,
Schnittstelle
höchstens 25 cm über Gelände, anfallende Stoffe auf
LKW des
AN laden, abfahren und entsorgen Siedlungsabfälle,
Garten-
und Parkabfälle, nicht gefährlich, Abfallschlüssel
nach AVV
(Abfallverzeichnis-Verordnung) 200201 biologisch
abbaubare
Abfälle, nicht schadstoffbelastet, zur Anlage nach
Wahl des
AN, die Entsorgungsgebühren werden vom AN übernommen.
Menge: 1700,000 m²

*Hinweis*
Das Fällen und Roden von Bäumen ist ausschließlich für
solche Bäume vorgesehen, deren Entfernung zur Umsetzung
der geplanten Maßnahmen zur Gewässersicherung
erforderlich
ist. Hierzu zählen insbesondere Bäume, die im Bereich
der
neuen Sicherung stehen oder deren Standfestigkeit
gefährdet
ist (z. B. Bäume, die auf Kippen stehen oder ein
Umstürzen zu
erwarten ist), um zu verhindern, dass durch
nachträgliches
Umkippen der Wurzelstock die neu hergestellten
Sicherungen
beschädigt oder herausgerissen werden.

Ebenfalls umfasst sind Arbeiten an bereits umgestürzten
Bäumen, soweit diese geräumt oder beseitigt werden
müssen,
um den ordnungsgemäßen Bauablauf sicherzustellen.

Während der Ausführung kann sich ergeben, dass einzelne
Bäume oder Wurzelstöcke verbleiben können, sofern deren
Erhalt die Funktion und Standsicherheit der neuen
Gewässersicherung nicht beeinträchtigt. In diesen
Fällen
entfällt die jeweilige Fällung oder Rodung ohne
Anspruch auf
zusätzliche Vergütung.

**02.01.0030 Baum fällen Durchm. 10-30cm H 20-25m**
Baum fällen, als Einzelbaum, Stammdurchmesser über 10
bis
30 cm, Schnittstelle höchstens 15 cm über Gelände,
Baumhöhe über 20 bis 25 m, Stamm und Astwerk,
Geländeneigung bis 1:1,5, anfallende Stoffe auf LKW
des AN
laden, Im Einheitspreis sind alle Transport- sowie
Verwertungskosten mit zuerfassen.
Menge: 9,000 St

**02.01.0040 Baum fällen Durchm. 30-50cm H 20-25m**
Baum fällen, als Einzelbaum, Stammdurchmesser über 30
bis
50 cm, Schnittstelle höchstens 15 cm über Gelände,
Baumhöhe über 20 bis 25 m, Stamm und Astwerk,
Geländeneigung bis 1:1,5, anfallende Stoffe auf LKW
des AN
laden, Im Einheitspreis sind alle Transport- sowie
Verwertungskosten mit zuerfassen.
Menge: 5,000 St

**02.01.0050 Baum fällen Durchm. 50-80cm H 20-25m**
Baum fällen, als Einzelbaum, Stammdurchmesser über 50
bis
80 cm, Schnittstelle höchstens 15 cm über Gelände,
Baumhöhe über 20 bis 25 m, Stamm und Astwerk,
Geländeneigung bis 1:1,5, anfallende Stoffe auf LKW
des AN
laden, Im Einheitspreis sind alle Transport- sowie
Verwertungskosten mit zuerfassen.
Menge: 5,000 St

**02.01.0060 Wurzelstock roden T 40-50 cm Durchm. 10-30cm lagern**
Wurzelstock roden, Rodungstiefe über 40 bis 50 cm,
Durchmesser der Schnittfläche über 10 bis 30 cm, Höhe
Schnittstelle über Gelände 10 bis 20 cm, Geländeneigung
steiler als 1:1,5, anfallende Stoffe auf LKW des AN
laden, Im
Einheitspreis sind alle Transport- sowie
Verwertungskosten mit
zuerfassen.
Menge: 11,000 St

**02.01.0070 Wurzelstock roden T 40-50 cm Durchm.30-50cm lagern**
Wurzelstock roden, Rodungstiefe über 40 bis 50 cm,
Durchmesser der Schnittfläche über 30 bis 50 cm, Höhe
Schnittstelle über Gelände 10 bis 20 cm, Geländeneigung
steiler als 1:1,5, anfallende Stoffe auf LKW des AN
laden, Im
Einheitspreis sind alle Transport- sowie
Verwertungskosten mit
zuerfassen.
Menge: 3,000 St

**02.01.0080 Wurzelstock roden T 40-50 cm Durchm. 50-80cm lagern**
Wurzelstock roden, Rodungstiefe über 40 bis 50 cm,
Durchmesser der Schnittfläche über 50 bis 80 cm, Höhe
Schnittstelle über Gelände 10 bis 20 cm, Geländeneigung
steiler als 1:1,5, anfallende Stoffe auf LKW des AN
laden, Im
Einheitspreis sind alle Transport- sowie
Verwertungskosten mit
zuerfassen.
Menge: 3,000 St

**02.01.0090 Heckengehölz roden B 50-100cm H 50-100cm T bis 10cm lagern**
Heckengehölz roden, Bewuchsbreite über 50 bis 100 cm,
Bewuchshöhe über 50 bis 100 cm, Rodungstiefe bis 10 cm,
gerodete Stoffe auf der Baustelle lagern.
Menge: 10,000 m

#### Bereich 02.02 Abbruch und Rückbau

*Hinweis*
Ergänzender Hinweis (Rückbau und Gewässerumbau):
Das abschnittsweise Umsetzen, Sichern und ggf.
Abdecken ist
vom Auftragnehmer bei der Kalkulation der
Einheitspreise zu
berücksichtigen.

**02.02.0010 Betonprofil Graben, Auslaufbauwerk,Verrohrung, abbrechen**
Streifenfundament Beton abbrechen 25kN/m3 B 175-200cm D
15 cm Geräteeinsatz mgl. laden LKW AN
schadstoffbelastet
ges.Vergüt.Entsorg.

Abbruch des Streifenfundaments aus unbewehrtem Beton,
Normalbeton, Betonfestigkeitsklasse gemäß
Bestandsunterlagen, eine Überschreitung der
Betondruckfestigkeit(en) gemäß Bestandsunterlagen im
dort
zugrunde gelegten Druckfestigkeitssystem
(Nennfestigkeiten
bzw. charakteristische Festigkeiten) bis zu 2
Druckfestigkeitsklassenstufen ist einzukalkulieren,
Betonfestigkeitsklasse
C12/15

ohne Bekleidungen und Beschichtungen, im Rahmen einer
Totalabbruchmaßnahme, Wichte des Abbruchstoffes DIN EN
1991-1-1 25 kN/m3, Abbruchbreite über 175 bis 200 cm,
Abbruchdicke '15' cm, Ausführung im Freien, Erschwernis
durch horizontale Förderwege von der Abbruchstelle zur
Bereitstellungsfläche/zum Ladeplatz,
horizontaler Förderweg '200' m,

Geräteeinsatz unter Berücksichtigung der
Platzverhältnisse und
Zuwegung entsprechedn der Planunterlagen und
Baubeschreibung

Bereich Rückbau:
Rückbau des Betonprofils im Graben, des Auslaufbauwerks
(aus Beton mit geringem Anteil in Beton gesetzter
Steine)
sowie der Verrohrung des Wisselbaches gemäß
Ausführungszeichnung.

aufgenommene Stoffe zur Entsorgung sortieren, sammeln,
ohne Zerkleinerung, auf LKW des AN laden,
Abfall ist nicht gefährlich,
Mengenermittlung nach Wiegekarte,
die Entsorgung wird gesondert vergütet in Position
02.02.0020.
Menge: 100,000 t

**02.02.0020 RC-1 Beton verwerten**
Material transportieren und ordnungsgemäß verwerten,
Verwertungsanlage nach Wahl AN,
Vorlage Verwertungsnachweis beim AG,
Verwertungsgebühren werden vom AN übernommen,

Zuordnungsklasse RC-1
Menge: 100,000 t

### Titel 03 Gewässersicherung

*Hinweis*
Ergänzender Hinweis (Rückbau und Gewässerumbau):
Das abschnittsweise Umsetzen, Sichern und ggf. Abdecken
des Gewässerprofils ist vom Auftragnehmer bei der
Kalkulation
der Einheitspreise zu berücksichtigen.
Beachte hierzu 0.1.9 Baubeschreibung.

#### Bereich 03.01 Auslaufbauwerk

**03.01.0010 Planum Abweichung +/-2cm (Wasserbausteine in Beton)**
Planum herstellen, zulässige Abweichung von der
Sollhöhe +/-
2 cm, Ausführung gemäß Zeichnung.
Menge: 30,000 m²

**03.01.0020 Ortbeton Bodenpl. unbewehrt C12/15 D 25cm (Wasserbausteine in Beton)**
Ortbeton liefern und einbauen, Betonmischung geeignet
für
Einbaubedingung in Baugrube mit leichtem
Wassereintritt,Untergrund geneigt, obere Betonfläche
geneigt,
Neigung über 20 bis 30 Grad, als unbewehrter Beton,
Normalbeton C 12/15 DIN EN 206, DIN 1045-2, industriell
hergestellte Gesteinskörnungen, Dicke über 20 bis 25
cm,
Ausführung gemäß Zeichnung.

Abrechnung nach Aufmaß am Einbauort.
Menge: 30,000 m²

**03.01.0030 Wasserbausteine LMB 5/40 liefern, lagern (Bereich Auslaufbauwerk)**
Wasserbausteinen nach DIN EN 13383-1, Größenklasse LMB
5/40,
Gesteinsart Basalt.
Für Ufer- und Böschungssicherung, Arbeiten

Liefern, lagern
Menge: 20,000 t

**03.01.0040 Setzpacklage Wasserbausteine LMB 5/40 Basalt (Bereich Auslaufbauwerk)**
Wasserbausteine gelagert, laden, fördern, einbauen,
Förderwege entsprechend Vorbemerkungen und Lagepläne
Steinsatz in Beton gesetzt;
Einbindung der Steine in Beton i. M. mit 1 - 3 cm
Herausragen
der Steine.
Steinsatz nach Leistungsbeschreibung herstellen,
verzwicken
und verkeilen.
Im Böschungs- und Uferbereich,
Einbaudicke inkl. Ortbeton 35 cm

In einer Neigung 1:2

Planum, Betonschicht und Lieferung der Wasserbausteine
werden in den Postionen 03.01.0010, [03.01.0020] und
[03.01.0030] vergütet.

Im Preis enthalten sind alle erforderlichen
Mehraufwendungen
bedingt durch die Ausrichtung der einzelnen Steine und
ggf.
erforderlichen Hilfsmaterialien.

Abrechnung nach Aufmaß am Einbauort
Menge: 30,000 m²

**03.01.0050 Hügel als Strömungsberuhigung Bereich Auslafbauwerk herstellen**
Wasserbausteine in Ortbeton unbewehrt C12/15 D bis 80cm
setzen
Ortbeton, Betonmischung geeignet für Einbaubedingung in
Baugrube mit leichtem Wassereintritt, liefern und
einbauen,
Untergrund geneigt, obere Betonfläche geneigt, Neigung
bis
1:1, als unbewehrter Beton, Normalbeton C 12/15 DIN EN
206,
DIN 1045-2, industriell hergestellte
Gesteinskörnungen, Dicke
über 50 bis 80 cm, Ausführung gemäß Zeichnung.

Der Beton ist lagenweise einzubauen;
Wasserbausteine gelagert, laden, fördern, einbauen,
Förderwege entsprechend Vorbemerkungen und Lagepläne
Steinsatz in Beton gesetzt;
Einbindung der Steine in Beton i. M. mit 1 - 3 cm
Herausragen
der Steine.
Steinsatz nach Leistungsbeschreibung herstellen,
verzwicken
und verkeilen.

Der Kolkschutz besteht aus zwei einzelnen in Beton
gesetzten
Steinhaufen (Hügeln).
Abmessungen jedes einzelnen Hügels:
 Höhe: 0,50 m bis 0,80 m
 Kronenbreite: ca. 1,00 m

Im Preis enthalten sind alle erforderlichen Erd-,
Profilierungs- und Wasserhaltungsarbeiten, sowie
Materialkosten, sowie ggf. Mehraufwendungen bedingt
durch
die Ausrichtung der einzelnen Steine zur Herstellung
der
genannten Hügel aus Ortbeton und Wasserbausteinen.

Hügel Volumen (Wasserbausteine und Beton) gesamt ca.
bis 2
m³

Alternativ können die zwei Hügel zur
Strömungsberuhigung
auch aus Findlinge mit ähnlichen Abmessungen
hergestellt
werden.
Menge: 1,000 psch

**03.01.0060 Zulage vorh. Pos. Fugen/Zwischenräume CP90/250 Steinsatz tiefer 3cm verfüllen mit Beton**
Fugen oder Zwischenräume >3cm in CP90/250 Steinsatz
säubern und verfüllen mit Beton.
Ausführung gemäß Zeichnung

Abrechnung nach Aufmaß am Einbauort
Menge: 30,000 m²

#### Bereich 03.02 Gewässerumbau

*Hinweis*
Ergänzender Hinweis Aushub
Ein eventuell, aufgrund der Kampfmittelbegleitung,
erforderlicher schrittweiser Bodenaushub wird nicht
gesondert
vergütet. Es besteht kein Anspruch auf Mehrkosten,
wenn im
Zuge der Kampfmittelbegleitung beispielsweise maximale
Abtragstiefen von 30 cm je Aushubvorgang festgelegt
werden.

**03.02.0010 Boden lösen fördern lagern Neigung 1:1,5 Abtrag-T 1m**
Boden ab Geländeoberfläche,
profilgerecht lösen, fördern und auf BE-Fläche lagern,
Neigung
der Böschung 1:1,5, Abtragtiefe bis 1 m,

Oberbodenartige Böden, Auen-/Lösslehme und Bachkiese
und
Sande an der Bachsohle. Lokal wurden Beimengungen an
Fremdkomponenten (Ziegelbruch, Betonbruch, Anteil < 10
%)
festgestellt, die ggf. auch auf das ehemalige,
inzwischen zu
großen Teilen zerstörte, technische Bauwerk
(Betonrinne) zurückzuführen sind.

Mengenermittlung nach Wiegenoten
Menge: 1740,000 t

**03.02.0020 BM-F0* verwerten**
Materia auf Baustelle lagernd, laden, mit LKW des AN
transportieren und ordnungsgemäß verwerten,

Verwertungsanlage nach Wahl AN,
Vorlage Verwertungsnachweis beim AG,
Verwertungsgebühren werden vom AN übernommen,

Homogenbereich 1
Zuordnungsklasse BM-F0*
gering erhöhter Zink-Gehalt von 173 mg/kg im Feststoff
vor (>
Materialwert BM-0*)
gering erhöhte TOC-Gehalte von 2,6 Ma.-% und 2,0 Ma.-%
vor, (< Materialwert BM-F0*)

Abrechnung nach Wiegenote
Menge: 870,000 t

**03.02.0030 BM-F3 verwerten**
Materia auf Baustelle lagernd, laden, mit LKW des AN
transportieren und ordnungsgemäß verwerten,
Verwertungsanlage nach Wahl AN,
Vorlage Verwertungsnachweis beim AG,
Verwertungsgebühren werden vom AN übernommen,

Homogenbereich 1
Zuordnungsklasse BM-F3
TOC-Gehalt von 1,7 Ma.-% (< Materialwert BM-F0*)
Quecksilber-Gehalt im Feststoff von 0,63 mg/kg (>
Materialwert BM-F2 von 0,6 mg/kg, <BM-F3 von 5,0 mg/kg
)

Abrechnung nach Wiegenote
Menge: 870,000 t

**03.02.0040 Planum Abweichung +/-3cm**
Planum herstellen, zulässige Abweichung von der
Sollhöhe +/-
3 cm, Ausführung gemäß Zeichnung.
Menge: 1700,000 m²

**03.02.0050 Schotter 8/16 liefern einbauen verdichten D 20cm**
Schotter, Gesteinsart Basalt, liefern, einbauen und
verdichten,
Körnung 8/16, auf Planum, Einbaudicke 20 cm.
Menge: 600,000 t

**03.02.0060 Lieferung Füllmaterial Steinnetze und Steinmatratzen CP 45/125**
Wasserbausteinen DIN EN 13383-1, Größenklasse CP
45/125,
Gesteinsart Basalt oder Grauwacke,

Wasserbausteine als Füllmaterial für Steinnetze und
Steinmatratzen

Abrechnung nach Lieferscheine
Menge: 690,000 t

**03.02.0070 Lieferung Steinmatratzen D 17cm**
Lieferung von Steinmatratzen einschließlich aller
erforderlichen
Befestigungsmaterialien

Steinmatratzen aus hexagonal doppelt gedrilltem
hochabriebfestem polymerummanteltem Stahldrahtgeflecht
mit
Abspannhaken Die Dicke der Matratzen beträgt 17 cm.

Beschreibung
Doppelt gedrillte Steinmatratzen aus
korrosionsgeschütztem
Stahldrahtgeflecht werden gemäß EN 10223-3 mit einer
Zn-Al-Legierung und einem mit hochabriebfestem
polymerummantelten Stahldraht hergestellt.
Der Boden, die Seitenwände an der Vorder- und Rückseite
sowie entlang der Seiten der Einheit müssen aus einem
durchgehenden Geflecht hergestellt sein; Zwischenwände
sind
doppelwandig als Teil des Bodengeflechts auszuführen,
das in
regelmäßigen Abständen auf sich selbst gefaltet wird,
um die
Doppeldiaphragmen zu bilden, die in der
Produktionsanlage mit
Bindespiralen befestigt werden. Zusätzliche
dreidimensionale
Abspannhaken verbinden Boden und Deckel und führen zu
einer wesentlichen Stabilisierung der Gesamteinheit.
Das Management- und Produktionssystem des Herstellers
muss gemäß ISO 9001 zertifiziert sein.

FUNKTIONELLE EIGENSCHAFTEN
Werte der zulässigen Scherspannung im unbewachsenen
Zustand für Dicke 17cm 445 N/m2, 23cm 534 N/m2 und 30cm
637 N/m2.

Die Nennzugfestigkeit des Drahtgeflechts muss > 37 kN/m
betragen;

MATERIALIEN
Das doppelt gedrillte Stahldrahtgeflecht wird mit
hexagonaler
Maschenweite 6x8 (EN 10223-3, Tabelle 2) hergestellt,
gewebt
mit einem gezogenen Stahldrahtkern von 2,20 mm
Durchmesser, mit einer Mindestmenge von 230 g/m2 aus
einer
metallisch beschichteten Zn-Al-Legierung gemäß ISO
7989-2
und EN 10244-2, Tabelle 2, Klasse A. Die metallisch
ummantelte Drahtkerne sind mit einer hochabriebfesten
Polymerummantelung grauer Farbe mit einer Nenndicke von
0,5 mm zu schützen, der nominale Gesamtdurchmesser
beträgt 3,20 mm.

Verbindungselemente
Die für die Befestigungsarbeiten verwendeten
CE-zertifizierten
Stahlringe (C-Ringe) sind aus rostfreiem Stahl und
werden mit
manuellen oder pneumatischen Ringklammerzangen
installiert.
Mindestanforderungen:
Durchmesser: 3.00 mm
Zugfestigkeit > 1550 MPa
Auseinanderziehkraft > 2.0 kN
Menge: 1700,000 m²

**03.02.0080 Befüllung und Einbau Steinmatratzen D 17cm**
Befüllung und Einbau der Steinmatratzen D 17cm vor Ort
im
Bachbett auf Schotterschicht 03.02.0050.
Die Matratzen sind lagestabil in der Bachböschung und
-sohle
zu platzieren. Beim Einbau ist auf eine vollständige
und
gleichmäßige Verfüllung zu achten, um optimale
Stabilität und
Schutzwirkung zu gewährleisten. Die Steinmatratzen
werden
untereinander verbunden und in der Böschung mit
Stahlstecker
gesichert.
Menge: 1700,000 m²

**03.02.0090 Einleitung in Böschungsbefestigung einbinden**
Die Einleitungsrohre sind böschungsgleich
abzuschneiden und
in Fließrichtung auszubilden. Hierfür sind die
erforderlichen
Zusatzstücke zu liefern und fachgerecht in die
Böschungsbefestigung einzubinden.
Der Durchmesser der Einleitungsrohre beträgt ca. 100
mm (10
cm); die genaue Dimension ist vor Ort zu überprüfen.

In den Lageplänen sind die Leitungen, die von den
Eigentümern zurückzubauen sind, mit "[Buchstabe]
Rückbau"
gekennzeichnet. Der Rückbau dieser Einleitungen ist im
Rahmen der Maßnahme nicht vorgesehen. Entsprechend
werden die als Rückbau gekennzeichneten Leitungen
nicht in
die Böschungsbefestigung eingebunden.
Menge: 8,000 St

**03.02.0100 Befüllungskasten Steinnetze bereitstellen**
Bereitstellung eines Befüllungskastens zur Befüllung
von
Steinnetze mit einem Fassungsvermögen von 2 Tonnen. Der
Befüllungskasten soll eine effiziente, sichere und
materialschonende Befüllung der Steinnetze mit
Schüttgut
gewährleisten.
Menge: 1,000 St

**03.02.0110 Lieferung Steinnetze aus doppellagigem HDPE-Raschelgewebe, ca. 1,25 m³ Füllvolumen, ca. 2 t Steingewicht, Durchmesser ca. 1,9 m, Höhe ca. 0,4 m**
Steinnetze aus doppellagigem Raschelgewebe zu liefern.
Das
Netzmaterial besteht aus hochwertigem HDPE (High
Density
Polyethylen). Das Füllvolumen eines Steinnetzes
beträgt ca.
1,25 m³, bei einer durchschnittlichen Füllmenge von
etwa 2
Tonnen Steinen. Die befüllten Steinnetze weisen einen
Durchmesser von ca. 1,9 m und eine Höhe von ca. 0,4 m
auf.

Das Gewebe muss eine Zugfestigkeit in
Maschinenrichtung von
25 kN/m (±1 kN/m) und in Querrichtung von 8,5 kN/m
(±0,8
kN/m) nach EN ISO 10319 aufweisen.

Die Dauerhaftigkeit ist durch Prüfungen nach BS EN ISO
13438 für eine prognostizierte Nutzungsdauer von 100
Jahren
nachzuweisen.
Menge: 50,000 St

**03.02.0120 Befüllung und Einbau von Steinnetze Füllmenge 2t, Volumen 1,25m3**
Befüllung und Einbau von Steinnetze .
Die Befüllung erfolgt im Bach an der Einbaustelle der
Steinnetze und für die Befüllung wird der
Befüllungskasten
verwendet. Füllmaterial wird gesondert vergütet in
Position
03.02.0060 . Das Füllvolumen beträgt ca. 1,25 m³ mit
einer
durchschnittlichen Füllmenge von 2 Tonnen Steinen. Die
Steinnetze sind fachgerecht auszulegen um die
Stabilität der
Böschung zu gewährleisten.
Menge: 50,000 St

**03.02.0130 Oberboden liefern auftragen in Einzelflächen D 10-15cm**
Oberboden, liefern, profilgerecht auftragen,
Bodengruppe 3b
DIN 18915 (schwach bindig, kiesig), eine Bodengruppe,
Bodengruppe 1 GU DIN 18196 (Kies-Schluff-Gemisch),
Auftragsdicke über 10 bis 15 cm,
Mengenermittlung nach Lieferscheine
Menge: 1700,000 m²

USt %: 19,00
